# Muster-Leistungsbeschreibung
Leistungsbeschreibung (GAEB 90, DA81)
Währung: EUR

## Abdichtung nach DIN 18533, W1-E
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

-Bodenfeuchte und nicht drückendes Wasser (W1-E),
-von außen drückendes Wasser (W2-E),
-nicht drückendes Wasser auf erdüberschütteten
Decken (W3-E),
-Spritzwasser am Wandsockel und Kapillarwasser
  in und unter erdberührten Wänden (W4-E).

Im Bereich der Bauwerksabdichtung ist eine
Weiterentwicklung der Abdichtungsstoffe und der
Ausführungstechniken festzustellen, dem die
Normung der Bauweisen nur verzögert folgt.

Gemäß der Vergabe- und Vertragsordnung für
Bauleistungen
(VOB) Teil C: Allgemeine Technische
Vertragsbedingungen für Bauleistungen (ATV) -
Abdichtungsarbeiten können nach Punkt 0.3
Einzelangaben bei Abweichungen von den ATV
geregelt werden.

Abweichungen von Produkten und
Anwendung sind eindeutig und im Einzelnen
in der Leistungsbeschreibung aufzuführen.

*Hinweis*
Hinweise zur Wassereinwirkungsklasse
W1-E (PMBC)

Die beschriebene Abdichtung entspricht den
Vorgaben der DIN 18533 und wird
mit einer kunststoffmodifizierten Bitumendickbeschichtung (PMBC) hergestellt.

Die Abdichtung ist wirksam gegen die
Wassereinwirkungsklasse:

W1.1-E - "Bodenfeuchte / nicht drückendes Wasser
bei Bodenplatten und erdberührten Wänden."

W1.2-E - "Bodenfeuchte / nicht drückendes Wasser
bei Bodenplatten und erdberührten Wänden mit
Dränung."

### Titel 00002 Neubauabdichtung

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit einem mineralischen Mörtel verschließen**
Offene Fugen, Fehlstellen
oder Ausbrüche > 5 mm
mit dem mineralischen,
wasserdichten Mörtel,
Remmers WP DS Levell, verschließen.
Stark saugende Untergründe sind
vorzunässen.

Verbrauch:
Ca. 8,5 kg/m² bei 5 mm Schichtdicke
Remmers WP DS Levell <0426>
Einheit: St

**00002.0004 Rohrdurchführung eindichten**
*** Bedarfsposition ohne GB
Rohrdurchführung mit dem druckwasserdichten
Spezialflansch-System auf Polypropylenbasis,
Remmers Rohrflasch, eindichten.

Verarbeitung des Rohrflansch-Systems gemäß
Verarbeitungsanleitung ausführen.

Verbrauch:
1 Stück pro Rohrdurchführung
Remmers Rohrflansch <4349; 4350; 4351>
Einheit: St

**00002.0005 Grundierung mit Spezialgrundierung**
Abzudichtende saugfähige, mineralische
Untergründe mit der lösemittelfreien,
Spezialgrundierung, Remmers Kiesol MB,
grundieren.

Produkt durch Streichen, Rollen oder
Spritzen gleichmäßig auftragen.
Pfützenbildung vermeiden.

Verbrauch:
Ca. 0,1-0,2 l/m² Remmers Kiesol MB <3008>
Einheit: m2

**00002.0006 Hinterfeuchtungsschutz im Wand-Sohlen-Anschluss (starre MDS)**
*** Bedarfsposition ohne GB
Hinterfeuchtungsschutz im Wand-Sohlen-Anschluss,
von Betonsohle bis oberhalb erste Steinlage
(> 20 cm über OK Sohle), mit der starren,
zementgebundenen Dichtungsschlämme,
Remmers WP DS [basic] herstellen.

Starre, zementgebundene Dichtungsschlämme
mittels Deckenbürste oder Schlämmbesen
auftragen.

Verbrauch:
Ca. 1,6 kg/m²/mm Schichtdicke
Remmers WP DS [basic] <0405>
Einheit: m2

**00002.0007 Mineralische Dichtungskehle herstellen**
Dichtungskehle am Boden-Wandanschluß und
in allen Innenecken mit einem Radius
von ca. 4 bis 6 cm aus dem wasserdichten,
spannungsarmen und rissfrei erhärtenden
mineralischen Mörtel, Remmers WP DS Levell,
herstellen.

Angemischten Mörtel mittels geeignetem
Werkzeug frisch in frisch in den Hinterfeuchtungsschutz / Haftbrücke einbringen und mittels Remmers
Profilkelle Rundung ausformen.

Verbrauch:
Ca. 1,7 kg/m als Dichtungskehle
Remmers WP DS Levell <0426>
Einheit: m

**00002.0008 Kratzspachtelung herstellen (2K PMBC)**
Lunker, Poren, Putzrillen mittels einer
Kratzspachtelung aus der zweikomponentigen,
polymermodifizierten Bitumendickbeschichtung (PMBC),
Remmers BIT K2,
verschließen und egalisieren.

Angemischtes Material mittels Glätter
in einer dünnen Schicht auf den
vorbereiteten Untergrund auftragen
und oberflächenbündig abziehen.

Verbrauch:
Ca. 0,5 l/m²
Remmers BIT K2 <0888>
Einheit: m2

**00002.0009 Abdichtung nach DIN 18533, W1-E (2K PMBC)**
Abdichtung gemäß der Wassereinwirkungsklasse W1-E
"Bodenfeuchte und nicht drückendes Wasser"
aus der zweikomponentigen,
kunststoffmodifizierten Bitumendickbeschichtung
(PMBC, geprüft nach DIN EN 15814, AbP liegt vor),
Remmers BIT K2, herstellen.

Produkt lt. Herstellerangaben anmischen und
regelkonform, zweilagig von Stirnseite
Bodenplatte (> 10 cm)  bis zur durch den Planer
festgelegten Oberkante auf den vorbereiteten
Untergrund auftragen.

Mindesttrockenschichtdicke 3 mm.

Verbrauch:
Ca. 3,5 l/m² bei 3 mm Trockenschichtdicke
Remmers BIT K2 <0888>
Einheit: m2

**00002.0010 Drän- und Anfüllschutzbahn anbauen**
3-lagige Drän- und Anfüllschutzbahn gemäß
DIN 18533, Remmers DS Protect, nach
vollständiger Durchtrocknung der
Abdichtung anbauen.

Verarbeitungsrichtlinien des Herstellers
einhalten.

Verbrauch:
1,05 m²/m²  Remmers DS Protect <0823>
4 Stk./m Remmers DS Protect Clip <0818>
0,5 Stk./m Remmers DS Protect AL <0819>
Einheit: m2

**00002.0011 Arbeitsraum verfüllen**
Arbeitsgraben nach Abschluss der Abdichtungsarbeiten mit geeignetem Verfüllgut verfüllen und
lagenweise verdichten.

Tiefe ____ m
Breite ____ m
Einheit: m2
